# Neubau Sportheim
Auftragserteilung (GAEB 90, DA86)
Währung: EUR
Auftraggeber: Georg Dangl

## Zusätzlicher Text
Created with Dangl GAEB Tool
  Copyright 2013 - 2019 Dangl IT GmbH
  www.dangl-it.com
  Version 1.6.1 (Built: 02.01.2019 20:25)

## Leistungsverzeichnis
Datum: 07.01.19

*Hinweis*
Abgabe bis 15. August
Dies ist ein Beispielprojekt

### 01 Hauptgebäude

#### 01.01 Allgemein

**01.01.001 Baustelleneinrichtung**
Einrichtung der Baustelle inkl. Kran
Menge: 1,000 Psch; EP: 800,00; GB: 800,00

Summe 01.01 Allgemein: 800,00

Summe 01 Hauptgebäude: 800,00

### 02 Bauleistungen

#### 02.02 Erd- und Rohbau

**02.02.001 Aushub**
Aushub für Baugrube
Menge: 950,000 m³; EP: 9,00; GB: 8550,00

**02.02.002 Wiederverfüllen**
Wiederverfüllen von nicht entsorgtem Material,
anfüllen an zu errichtendes Gebäude
Menge: 600,000 m³; EP: 6,00; GB: 3600,00

**02.02.003 Entsorgung Aushub**
Entsorgung von überschüssigem Aushub, ohne
Verunreinigungen
Menge: 350,000 m³; EP: 12,00; GB: 4200,00

**02.02.004 Decken, Stahlbeton**
Menge: 800,000 m²; EP: 40,00; GB: 32000,00

**02.02.005 Wand, 20cm, Stahlbeton**
Menge: 240,000 m²; EP: 35,00; GB: 8400,00

Summe 02.02 Erd- und Rohbau: 56750,00

Summe 02 Bauleistungen: 56750,00

Summe LV: 57550,00; USt %: 19,00; Summe brutto: 68484,50
